# Fällmittelanlage
Angebotsaufforderung (GAEB 90, DA83)
Währung: EUR

## Fällmittelanlage
Datum: 12.02.26

*Hinweis*
Allgemeine Vorbemerkungen

Die Stadtwerke Pfaffenhofen beabsichtigen im Rahmen der
Erweiterung der Kläranlage Pfaffenhofen den Neubau
einer Fällmittelanlage, bestehend aus einem
Fällmittelbehälter einschließlich Dosiertechnik.
Vorgesehen sind der Neubau eines Fällmittellagertanks
sowie der zugehörigen Dosier- und Schaltanlage in
Außenaufstellung mit der entsprechenden Abfüllfläche
für die Anlieferung des Fällmittels mittels
Tanklastzügen.

Für die Simultanfällung werden zwei Dosierstellen im
Verteilerbauwerk Nachklärung bauseits nach den
Überfallschwellen eingerichtet (je für Zulauf
Nachklärbecken 2 und 3, das Nachklärung 1 wurde bereits
abgebrochen). Für jede Dosierstelle wird eine Regel-
und Dosierstrecke vorgesehen. Die Förderung des
Fällmittels soll mittels zweier redundanter Pumpen
erfolgen.

Für sämtliche Anlagenteile ist eine wasserrechtliche
Bauartzulassung nach WHG bzw. eine wasserrechtliche
Bauartzulassung für gebräuchliche Fällmittel
vorzulegen. Sämtliche Anlagenteile müssen beständig
gegen das eingesetzte Fällmittel sowie dessen Dämpfe
sein und der Eignungsfeststellung bezüglich Statik,
Materialbeständigkeit und Sicherheit standhalten.
Vorgesehen ist der Einsatz von sauren und alkalischen
Fällmitteln (ca. pH 1-3 bzw. 12-14).

Zulassung als Fachbetrieb:
Da es sich um eine Anlage zum Lagern und Dosieren von
wassergefährdenden Stoffen handelt, muss der Bieter
eine Zulassung als Fachbetrieb gemäß WHG vorweisen. Der
 Nachweis der Zulassung ist mit dem Angebot vorzulegen.

Definition der Schnittstellen

Aktuell sind folgende Firmen auf der Anlage tätig:
Los B1:  Bauarbeiten, Fa. Wadle
Los M5:  Belebungsanlage, Fa. Gebrüder Peters
Gebäudetechnik
Los M7:  Fällmittelanlage
Los E2:  EMSR-Technik, Fa. G+T Automation
Los E3:  Prozessleittechnik, Fa. Elektrotechnik Kiefl

Sofern in den Einzelpositionen keine anderen Angaben
enthalten sind, gilt folgende Schnittstellendefinition.

Zu Los B1 - Bautechnik:
Sämtliche erforderliche Erd-, Beton- und erdverglegte
Rohrleitungsbauarbeiten erfolgen bauseits durch den
Auftragnehmer Los B1. Der AN führt ebenfalls die
Dichtheitsprüfung des erdverlegten Schutzrohrs durch
und erstellt die erforderlichen Fundament- und
Ringerder für die Blitzschutzanlage.

Zu Los M5 - Maschinelle Einrichtungen Belebungsanlage:
Durch den Auftragnehmer Los M5 werden vorab bauseits
die Dosierstellen (gelochtes PVC-Rohr oder Halbrohr mit
Überlaufzacken) im Verteilerbauwerk Nachklärung
installiert. Ebenfalls liefert er die Leckagesonde für
den Leckageschacht und schließt diese sondenseitig an
und zieht ein Kabel über das Schutzrohr zum Standort
der Schaltanlage.

Zu Los E2 - EMSR-Technik:
Die Herstellung des behälterseitigenäußeren
Blitzschutzes erfolgt durch den AN Los E2. Die
Anbringung möglicher Halterungen für Blitzableiter etc.
ist mit diesem abzustimmen. Befestigungen in den
Behälterwandungen etc. werden nicht zugelassen.

Zu Los E3 - Prozessleittechnik:
Die Anbindung an die übergeordnete Prozessleittechnik
erfolgt durch den AN Los E3. Es ist eine TCP/IP
Schnittelle zur Verfügung zu stellen.

### Bereich 1 Allgemeine Arbeiten

#### Abschnitt 1.1 Baustelleneinrichtung

**1.1.10 Baustellenunterhalt**
Einrichtung, Unterhalt und Räumung der Baustelle,
soweit erforderlich Unterkunftscontainer und sanitäre
Einrichtungen für das Montagepersonal, Werkzeug- und
Materialcontainer, Werkzeuge, Materialtransporte auf
dem Anlagengelände, Montageaufsicht,
Montageversicherung, Entsorgung von Abfällen sowie
sämtliche mit der Vertragsabwicklung nötigen
Ingenieurleistungen wie die Erstellung von Zeitplänen,
Baustellenbesprechungen, Baustellenüberwachung usw.
Menge: 1,000 psch

**1.1.20 Fracht**
Fracht frei Baustelle, Verpackung und
Transportversicherung der Materialien und Werkzeuge,
Rücktransport von Restmaterial und der Werkzeuge,
Entsorgung des Verpackungsmaterials.
Menge: 1,000 psch

**1.1.30 Gerüste und Hebezeuge**
Sämtliche für die im vorliegenden Leistungsverzeichnis
beschriebenen Montage- und Demontagearbeiten
erforderlichen Hebezeuge, Gerüste, Hilfsgerüste,
Absturzsicherungen etc., soweit sie nicht in
gesonderten Positionen anzubieten sind.
Menge: 1,000 psch

#### Abschnitt 1.2 Inbetriebnahme, Dokumentation, Projektierung

*Hinweis*
Hinweis Technische Unterlagen
Die nachfolgend beschriebenen Technischen Unterlagen
sind vom Auftragnehmer anzufertigen und dem
Auftraggeber oder der Bauüberwachung vorzulegen. Die
fristgerechte Übergabe ist für den reibungslosen Ablauf
der Maßnahme unbedingt erforderlich. Kosten, die aus
einer verspäteten Vorlage resultieren, sind vom
Auftragnehmer zu tragen.
Die vorgesehenen Abgabetermine von Teilleistungen oder
der Gesamtleistung sind den Besonderen
Vertragsbedingungen oder dem ggf. beiliegenden
Bauzeitenplan zu entnehmen. Sind dort keine Fristen
genannt, sind die Unterlagen spätestens 20 Werktage
nach Aufforderung durch den Auftraggeber oder der
Bauüberwachung zu übergeben.
Planunterlagen, technische Beschreibungen und statische
Berechnungen, für die keine Prüfstatik erforderlich ist
(wird durch den Auftraggeber festgelegt), sind dem
Auftraggeber oder der Bauüberwachung zweifach als
pdf-Dateien zur Prüfung und Freigabe vorzulegen. Die
Freigabe kann nur für vollständige und technisch
einwandfreie Unterlagen erfolgen. Eventuell
erforderliche Korrekturen aus der Prüfung sind in die
Unterlagen einzuarbeiten. Für mögliche
Korrekturarbeiten können zusätzlich 5 Werktage in
Anspruch genommen werden. Anschließend sind die
Unterlagen zur Freigabe vorzulegen.

**1.2.10 Engineering und Planunterlagen**
Sämtliche für die Vertragsabwicklung notwendigen
Ingenieurleistungen wie die Erstellung von
Aufstellungs- und Montage- und Werkstattplänen in
geeignetem Maßstab für sämtliche Anlagenteile des
vorliegenden Leistungsverzeichnisses sind in dieser
Position anzubieten (Baustellenbesprechungen und
Baustellenüberwachung sind in Position 01.01.0010
enthalten). Die zugehörigen Ausführungs, Schal- und
Bewehrungspläne werden vom Auftraggeber in EDV-Form
(pdf- und/oder dwg-Format) zur Verfügung gestellt.

Folgende Planunterlagen sind bis spätestens 10
Werktagen nach Auftragsvergabe in 2-facher Ausfertigung
vorzulegen:
-  Vermaßter Aufstellungsplan für den Behälter,
Dosierstation und Schaltanlage
-  Rohrleitungspläne
-  R+I Schema

Die Planunterlagen beinhalten mindestens folgende
Angaben:
-  Maßstäbliche Darstellung und Bemaßung der
vollständig montierten Anlagenteile einschließlich
Maßketten zu den Hauptabmessungen des Bauwerkes,
Darstellung im Maßstab 1 : 50 oder größer
-  Maßangaben über die erforderlichen frei zu
haltenden Flächen während der Demontage von
Einzelteilen im Wartungs- oder im Reparaturfall
-  Angaben zu Gewicht und Schwerpunkt der Anlagen und
Bezeichnung der Einzelteile mit einem Gewicht über 50
kg zur Festlegung vom Hebezeugen
-  Angabe von Fabrikat und Typ der Anlagen sowie von
wesentlichen Einzelteilen wie Motore mit Bezeichnung
der verwendeten Materialien und ggf. Beschichtungen
-  Angaben zu erforderlichen bauseitigen Arbeiten am
Bauwerk wie Aussparungen, Durchbrüche, Schlitze,
Fundamente, Aufkantungen, Befestigungen,
Anschlusspunkten
-  Angaben zu ggf. erforderlichen bauseitigen Podeste,
Bedienungsbühnen, Stege

Darüber hinaus sind für die EMSR-Technik folgende
Unterlagen vorzulegen:
- Schaltpläne und Schemata der einzelnen Anlagen
- Klemmenpläne
- Ringleitungspläne
- Schnittzeichnungen der Schienenverbindungen
- Übersichts- und Blockschaltbilder
- Kabellisten
- Konstruktions- und Aufbaupläne von Schaltanlagen
- Montage- und Detailzeichnungen
- Erdungs-, Potenzialausgleichspläne
- Rohrbelegungspläne
- Nachweis der Einhaltung vorgegebener Spannungsfälle
- Stromlaufpläne, Netzpläne
- Anlagen- und Strangschema
sowie die Nachrechnung der Anlagen und der einzelnen
Bauteile.

Die Planunterlagen sind dem Auftraggeber oder der
Bauüberwachung als pdf-Dateien zur Prüfung und Freigabe
gemäß den oben beschriebenen Vorbemerkungen vorzulegen.
Die Freigabe wird nur für vollständige und technisch
einwandfreie Planunterlagen erteilt. Die Fertigung der
Anlagenteile erfolgt auf der Grundlage der
freigegebenen Planunterlagen. Während der Bauzeit sind
die Planunterlagen entsprechend der tatsächlichen
Ausführung fortzuschreiben.
Die Fertigung kann erst nach Freigabe der Unterlagen
durch den AG erfolgen. In Abstimmung mit dem AG ist
darüber hinaus ein verbindlicher Terminablaufplan
vorzulegen.
Menge: 1,000 psch

**1.2.20 Statischer Nachweis**
Statischer Nachweis für sämtliche Anlagenteile (Tank,
Wanne etc.) einschließlich der Befestigungsmaterialien
des vorliegenden Leistungsverzeichnisses gemäß den oben
beschriebenen Vorbemerkungen. Die Nachweise sind auf
Verlangen des Auftraggebers oder der Bauüberwachung
zweifach in Papierform zur Prüfung und Freigabe
vorzulegen.
Menge: 1,000 psch

**1.2.30 Technische Beschreibung**
Für sämtliche im vorliegenden Leistungsverzeichnis
enthaltenen Anlagen wie Maschinen, Motore,
Messwertaufnehmer etc. sind vom Auftragnehmer die
wesentlichen technischen Daten zusammen zu stellen.

Die Unterlagen beinhalten mindestens folgende Angaben:
-  Beschreibung der Verfahrenstechnik und der
Steuerung für die Gesamtanlage sowie für wesentliche
Anlagenteile und Darstellung in
Programmablaufschemaplänen und als R&I-Schema
-  Zusammenstellung und Beschreibung der
elektrotechnischen Angaben wie Leistungsversorgung,
Ansteuerung, Regelung, Überwachung und
Signalbereitstellung für die übergeordnete Steuerung
-  Zusammenstellung der elektrotechnischen Verbraucher
mit Angabe von Spannung, Stromaufnahme, Leistungsbedarf
etc.
-  Zusammenstellung der Messstellen mit Angabe der
elektrotechnischen Daten
-  Mitarbeit bei der Abstimmung der Schnittstellen

Zu beachten ist bei der Zusammenstellung der
Unterlagen, dass das Anlagenkennzeichnungssystem des
Auftraggebers zu verwenden ist.

Die technischen Unterlagen sind dem Auftraggeber oder
der Bauüberwachung als pdf-Dateien zur Prüfung und
Freigabe gemäß den oben beschriebenen Vorbemerkungen
vorzulegen. Die Freigabe wird nur für vollständige und
technisch einwandfreie Planunterlagen erteilt. Die
Fertigung der Anlagenteile erfolgt auf der Grundlage
der freigegebenen Unterlagen. Während der Bauzeit sind
die Unterlagen entsprechend der tatsächlichen
Ausführung fortzuschreiben.
Menge: 1,000 psch

**1.2.40 Beschilderung**
Vollständige Beschilderung der gelieferten Anlagenteile
in Abstimmung mit dem AG. Die Beschilderung ist mit
gestanzten bzw. gravierten Kunststoffschildern,
schwarze Schrift auf weißem Grund und max. dreizeilig
auszuführen.
Die Schilder sind auf Edelstahlträgern mittels Schraub-
oder Schweißverbindung an den Anlagenteilen
anzubringen.
Menge: 1,000 psch

**1.2.50 Rohrleitungskennzeichnung**
Kennzeichnung der Rohrleitungen nach DIN 2403 für die
Art des Durchflussstoffes durch farbige Schilder als
Zulage zur vorherigen Position Beschilderung.

Beschreibung:
Schilder mit:
- Pfeilen für die Durchflussrichtung,
- die Bezeichnung des Durchflussstoffes oder
- ein hierfür festgelegtes Kennzeichen bzw.
- wenn nötig ein entsprechendes Gefahrensymbol,
- je nach Durchflussstoff mit einer bestimmten Farbe

Ausführung:
Material: selbstklebende Polyesterfolie, mit
transparentem Schutzlaminat veredelt
H x B : 26 x 200 mm
Ausführung: individuell
Gruppe:
6 - Kennfarbe: Orange (Fällmittel (Säuren))
Art der Beschriftungen: Fällmittel

Schilder gut sichtbar jeweils am Anfang und am Ende der
Rohrleitungen sowie an betriebswichtigen Stellen z. B.
an Ventilen und Flanschen angebracht.
Komplett liefern und montieren.
Menge: 1,000 psch

**1.2.60 Bestandszeichnungen**
Für alle gelieferten und montierten Anlagenteile sind
Bestandszeichnungen sowie ein R+I-Schemaplan zu
fertigen und in dreifacher Ausfertigung der örtlichen
Bauleitung auszuhändigen. Es müssen alle Bestandteile
komplett erfasst und vermaßt sein. Rohrleitungen sind
farbig anzulegen. Die Pläne sind zusätzlich zweifach
auf DVD zu übergeben (Format .dwg oder .dxf). Sämtliche
Rohrleitungen und Aggregate sind zudem als 3D-Modell
(Format revit oder step) auf DVD zu übergeben. Die
Anlagen werden anschließend vom Auftraggeber in die
bauseitigen 3D-Modelle übernommen.
Die Unterlagen/Pläne sind mit den AKZ-Vorgaben der
Kläranlage umzusetzen.
Menge: 1,000 psch

**1.2.70 Wartungs- und Bedienungsanweisung**
Es ist eine vollständige Bedienungs- und
Wartungsanleitung für die gelieferte Gesamtanlage sowie
für alle enthaltenen Einzelaggregate mitzuliefern.
Insbesondere für Wartung und Kontrolle von technischen
Schutzvorkehrungen und Sicherheitseinrichtungen und zur
Beseitigung von ausgelaufenen, wassergefährdenden
Stoffen, einschließlich der Abstimmung mit dem
amtlichen Sachverständigen.
Es müssen jeweils mindestens folgende Informationen
enthalten sein:
- Fabrikat / Typ
- Geräte- / Seriennummer
- Installations- /Inbetriebenahme- /
Betriebs-Wartungsanleitung
- Schmierplan
- Hinweise zur Störungsbeseitigung
- Ersatzteillisten und -zeichnungen
- Satz Bedienungsanleitungen in beschrifteten Ordnern

Für alle Einzelteile der Anlage sowie für die
Gesamtanlage ist ein CE-Konformitätserklärung
vorzulegen.
Die Unterlagen sind gegliedert nach Ausrüstungsteilen
in Ordnern mit vorgeheftetem Inhaltsverzeichnis vor
Inbetriebnahme der Anlage dem AG auszuhändigen.
Die Unterlagen/Pläne sind mit den AKZ-Vorgaben der
Kläranlage umzusetzen.

Die Dokumentationen der EMSR-Technik muss je nach Art
der Anlage enthalten:

- Stromlaufpläne, Übersichtsschaltpläne mit
Sicherungsgrößen, Einstellwerten, Kabelnummern in
elektronischer Form als PDF und Original-CAD-Datei auf
Datenträger
- Klemmenpläne
- Aufstellungspläne
- Konstruktionspläne, u.a. Pläne für
- Bestückung
- Frontbelegung
- Anschlusspläne
- Kabellisten
- Gerätelisten
- Datenblätter für bestimmte Betriebsmittel
- Anordnungspläne für die örtlichen Betriebsmittel
- Installationspläne
- Kabelpritschenpläne
- Technologieschema (DIN 19227 Teil 1 und Teil 2)
- Funktionsplan (DIN 40719 Teil 6)
- Beschreibung des Betriebssystems
- Beschreibung der Standardsoftware
- Beschreibung der Anwendersoftware
- Geräteliste/Bestellliste mit Fabrikaten und
Typenbezeichnungen
- Ersatzteilliste
- Steuerungsbeschreibungen
- Wartungsunterlagen mit Angaben für Instandhaltung mit
Örtlicher Zuordnung
- Bedienungsanleitungen
- Prüfprotokolle gemäß VDE, TÜV, u. a.
- Störmeldelisten mit Reaktionen (Fehlerdiagnose)
- SPS-Software bearbeitbar, unverschlüsselt und
kommentiert entsprechend vorgegebenen Softwarestandard
in Bearbeitbarer Form
- IP-Adressenliste
Menge: 1,000 psch

**1.2.80 Inbetriebnahme und Einweisung**
Inbetriebnahme der gelieferten Anlage in Abstimmung mit
der Bauleitung und im Beisein des Betriebspersonals
einschließlich Einregulierung bis zum störungsfreien
Betrieb und Funktionsproben. Sollten hierzu mehrere
Anreisen oder Übernachtungen notwendig sein, sind diese
einzurechnen, inkl. sämtliche Aufwendungen für
Übernachtungen, Fahrtkosten und Verpflegung,
einschließlich notwendigem Werkzeug. Eine zusätzliche
Vergütung erfolgt nicht.

Einweisung des Betriebspersonals in die Bedienung und
Funktion der Anlage im Anschluss an die Inbetriebnahme
für den Betriebs- und Störungsfall. Diese Leistung gilt
als erbracht, wenn die schriftliche Bestätigung des
Betriebsleiters vorliegt, dass eine umfassende und
ausreichende Einweisung erfolgt ist.
Die Kosten für eine ggf. erforderliche gesonderte
Anreise sind einzurechnen.

Inbetriebnahme der gesamten Starkstrom- und
steuerungsseitigen Ausrüstung.  Zu beachten sind hierzu
auch Pläne, Listen und Baubeschreibung. Vor der
Inbetriebnahme der betriebsfertigen Anlage ist eine
Funktionsprüfung für jedes einzelne Aggregat und dessen
Zusammenwirken unter Berücksichtigung der Funktion der
Gesamtanlage durchzuführen.
Die Funktionsprüfung selbst und dabei auftretende
Fehler und Schäden liegen im Risikobereich des
Auftragnehmers.
Sämtliche Einstellungen von Grenzwerte für den
regulären Betrieb und für Sicherheitsabschaltungen sind
durchzuführen und zu dokumentieren.
In diesem Zusammenhang ist nicht nur das Verhalten der
Anlage im regulären Betrieb sondern insbesondere bei
Störsituationen zu überprüfen.
Ist bei der Funktionsprüfung das Zusammenwirken mit
Anlagenteilen zu prüfen, die nicht zum Lieferumfang des
Auftragnehmers gehören, muss vorher die notwendige
Betriebserlaubnis eingeholt werden. Bei diesen Arbeiten
ist mit einem entsprechenden Abstimmungsaufwand zu
rechnen.

Nach Feststellung der Vollständigkeit der Lieferung
sowie des ordnungsgemäßen Aufbaus erfolgt die
Inbetriebnahme der EMSR-Technik einschließlich Prüfung
aller Schutzeinrichtungen. Die Inbetriebnahme erfolgt
zusammen mit der maschinentechnischen Ausrüstung.
Die Inbetriebnahme beinhaltet den Kaltcheck der Anlage,
die Vorinbetriebnahme mit Drehrichtungskontrolle und
die verfahrenstechnische Inbetriebnahme.

Alle Aufwendungen für die Funktionsproben,
Inbetriebnahme, Erstellen der Messprotokolle und
Einweisung des Betriebspersonals sind hier
einzukalkulieren.

Nach Inbetriebnahme ist noch ein 4-wöchiger
Probebetrieb durchzuführen. Der Start der
Inbetriebnahme ist in Abstimmung mit dem AG und der
Bauleitung festzulegen.
Menge: 1,000 psch

**1.2.90 AwSV-Prüfung bei Stilllegung**
Durchführung der AwSV-Prüfung durch Sachverständigen
bei Stilllegung der gesamten bestehenden
Fällmittelanlage inkl. aller erforderlichen Aufwände
und An-/Abfahrt.
Die Anlage ist Gefährdungsstufe A zugeordnet und
verfügt über unterirdische Anlagenteile (Schutzrohre
für Fällmittel).
Menge: 1,000 psch

**1.2.100 AwSV-Prüfung vor Inbetriebnahme**
Durchführung der AwSV-Prüfung durch Sachverständigen
vor Inbetriebnahme der gesamten neu errichteten
Fällmittelanlage inkl. aller erforderlichen Aufwände
und An-/Abfahrt.
Die Anlage ist Gefährdungsstufe A zugeordnet und
verfügt über unterirdische Anlagenteile (Schutzrohre
für Fällmittel).
Menge: 1,000 psch

#### Abschnitt 1.3 Wartung

**1.3.10 Wartungsvertrag**
Grundlage des Wartungsumfanges ist das Vertragsmuster
"Wartung 2018" für technische Anlagen und
Einrichtungen, herausgegeben vom Arbeitskreis Maschinen
und Elektrotechnik staatlicher und kommunaler
Verwaltungen (siehe Anlage). Die Position beinhaltet
die An- und Abreise des für die Wartung erforderlichen
Fachpersonals, die Arbeitszeit sowie sämtliche
Nebenkosten, Kleinmaterialien und Schmierstoffe.
Verschleiß- und Ersatzteil werden entsprechend dem
Bedarf nach den jeweils gültigen Preislisten getrennt
vergütet. Aggregate, die nicht vom AN hergestellt
werden, sind vom Kundendienst des Aggregatelieferanten
zu warten.
Nach jeder Wartung ist ein Bericht anzufertigen und dem
AG zu übergeben. Der Wartungsvertrag beginnt mit dem
Tag der mängelfreien Schlussabnahme und endet mit der
Gewährleistung (Laufzeit des Vertrages demnach 4
Jahre). Die Abrechnung erfolgt nach jeder Wartung,
anteilig der o.g. Wartungsintervalle. Die Position gilt
als Festpreis für 4 Jahre (entgegen 5.3 des
Musterwartungsvertrages), nicht nur für ein Jahr.
Nach Beendigung der Montagearbeiten ist vom AN eine
Bestandsliste entsprechend Nr. 1 des
Musterwartungsvertrages anzufertigen und ein
ausgearbeiteter Vertrag entsprechend dem
Musterwartungsvertrags dem AG zur Beauftragung
vorzulegen. Als Vergütung ist der Einheitspreis dieser
Position verbindlich.
Für die Angebotsbearbeitung ist der als Anlage
beiliegende Wartungsvertrag nicht auszufüllen. Er dient
lediglich als Muster. Die vorgesehenen Wartungsarbeiten
und Wartungsabstände sind überschlägig anzugeben.
Zu beachten ist, dass der Wartungsvertrag erst nach
Fertigstellung der Maßnahme getrennt beauftragt wird.
Der Angebotspreis ist für die Beauftragung für AN und
AG bindend. Eine nachträgliche Preisanpassung ist nur
bei geändertem Leistungsumfang zulässig. Dem
Wartungsvertrag zugrunde liegt die gesamte
Fällmittelanlage inklusive aller wartungs- und
sicherheitsrelevanten im Leistungsverzeichnis
beschriebenen Bauteile wie Pumpen, Regelventile,
Messeinrichtungen, etc.
Menge: 1,000 psch

### Bereich 2 Demontagearbeiten

#### Abschnitt 2.1 Demontagearbeiten

*Hinweis*
Hinweis Demontage Lagertank
Die bestehende Dosierstation einschließlich des
Lagertanks (PE, 40 m3) befindet sich in unmittelbarer
Nähe zum Vorklärbecken an der Straße zum
Betriebsgebäude. Die Schaltanlage und Dosiertechnik
sind in einem Gebäude montiert.
Die bestehende Anlage ist nach Inbetriebnahme der neuen
Anlage zu demontieren. Dazu ist der bestehende
Lagertank (im Gesamtlageplan als Abbruch Silo
bezeichnet) zu leeren, zu reinigen und zu zerlegen.
Die Tankentleerung und -reinigung muss von einem
WHG-Fachbetrieb durchgeführt werden. Anschließend wird
die ordnungsgemäße Ausführung von einem bauseits
bestellten Gutachter bescheinigt
(Stillegungsbescheinigung), bevor mit der Demontage
begonnen werden kann!
Zur Kalkulation der Demontagearbeiten liegt der
Ausschreibung eine Bilddokumentation bei.

**2.1.10 Entleerung des Bestand-Tanks**
Leerpumpen des restlichen Fällmittels aus dem
bestehenden  Lagertank in zugelassene mobile
Tankgebinde (z. B. IBC-Container oder Tankwagen)
einschl. Zwischenlagerung auf dem Kläranlagengelände
nach Anweisung des AG und Umfüllen in  den neuen
Lagertank nach Fertigstellung der Anlage.
Einschl. aller Nebenarbeiten, wie nachträgliche
Reinigung der eingesetzten Behälter etc.
Die Abrechnung erfolgt auf Grundlage der entnommenen
Restmenge.
Derzeit ist der Behälter mit Südflock K2 der Fa.
Clariant gefüllt.
Menge: 5,000 m³

**2.1.20 Reinigung Lagertank**
Fachgerechtes Reinigen des bestehenden Lagertanks (40
m³) durch eine zertifizierte WHG-Fachfirma, so dass
eine gefahrlose Demontage einschl. Transport und
Entsorgung der Anlage zulässig ist.
Derzeitig wird ein Fällmittel auf Eisen(III)-chlorid
Basis verwendet.
Die Prüfung bei Stilllegung gem. AwSV wird gesondert
vergütet, siehe Titel 1.2.
Menge: 1,000 psch

**2.1.30 Reinigung der Fällmittelleitungen inkl. Armaturen, Pumpen**
Reinigen und Spülen aller bestehender Befüll-,
Entnahme-, Bypass und Dosierleitungen im Schutzrohr
etc. sowie der Pumpen, Armaturen und
Sicherheitseinrichtungen, sodass eine gefahrlose
Demontage der gesamte Demontage einschl. Transport und
Entsorgung der Anlageteile zulässig ist.
Derzeitig wird ein Fällmittel auf Eisen(III)-chlorid
Basis verwendet.
Menge: 1,000 psch

**2.1.40 Demontage Lagertank**
Demontage des kompletten Lagertanks einschl. aller
Anbaugeräte etc.
Das demontierte Material geht in das Eigentum des AN
über  und ist fachgerecht zu laden, fördern und zu
entsorgen.
Anzahl / Volumen: 1 Stück à 40 m³, Material: PE
Menge: 1,000 psch

**2.1.50 Demontage Dosierschrank**
Demontage des kompletten Dosierschranks einschl. aller
Anbaugeräte, Unterkonstruktion etc.
Das demontierte Material geht in das Eigentum des AN
über  und ist fachgerecht zu laden, fördern und zu
entsorgen.
Anzahl: 1 Stück,  Material: PE, PVC, Stahl
Menge: 1,000 psch

**2.1.60 Demontage Auffangwanne KG**
Demontage des kompletten Dosierschranks einschl. aller
Anbaugeräte, Leckagesonde mit Verkabelung,
Unterkonstruktion etc.
Das demontierte Material geht in das Eigentum des AN
über  und ist fachgerecht zu laden, fördern und zu
entsorgen.
Anzahl / Volumen: 1 Stück, Material: PE, Stahl.
Menge: 1,000 psch

**2.1.70 Demontage der Leitungen etc.**
Demontage aller Fällmittelleitungen (PVC, PE, etc.) der
bestehenden Fällmittelanlage außer- und innerhalb des
Lagerbehälters sowie außerhalb des Dosierschranks
installierten Leitungen einschl. aller Anbaugeräte,
Halterungen, behälterseitige Schutzrohre etc.
Erdverlegte Schutzrohre werden bauseits rückgebaut oder
verschlossen.
Das demontierte Material geht in das Eigentum des AN
über und ist fachgerecht zu laden, fördern und zu
entsorgen.
Menge: 1,000 psch

### Bereich 3 Lager- und Dosiertechnik

*Hinweis*
Hinweis Lager- und Dosiertechnik
Alle mit dem Dosiermedium in Berührung kommenden
Bauteile der nachfolgenden Positionen sind aus
beständigen Materialien für den Betrieb von sauren und
alkalischen marktüblichen Fällmitteln zur
Phosphor-Elimination (pH-Wert von 1 bis 14) aller
Wassergefährdungsklassen (WGK 1 - 3) zu fertigen. Zu
berücksichtigende Dichte des Fällmittels bis 1,5 t/m³.
Zu beachten ist unbedingt, dass die angebotenen
Rohrleitungen, Pumpen, Formstücke, Armaturen,
Messgeräte etc. an den Betrieb mit handelsüblichem
Fällmittel angepasst sind. Entsprechende Materialien
sind anzubieten.

#### Abschnitt 3.1 Lagerbehälter

**3.1.10 Lagertank 40 m³**
Lagertank mit Zulassung nach WHG aus verschweißten
Tafeln aus PE-HD (PE 100) zur drucklosen Lagerung von
sauren und alkalischen Fällungsmitteln aller
Wassergefährdungsklassen (WGK 1-3) bzw. mit einem
pH-Bereich von 1-14, stehend mit Flachboden und
gewölbten Oberboden für uneingeschränkte
Außenaufstellung, beständig gegen Formänderungen z. B.
durch Sonneneinstrahlung o. ä., inkl. aller
erforderlichen Stutzen für Befüllleitung, Überfüll- und
Leckageüberwachung, Entnahmeleitung, Sicherheits- und
Spüleinrichtung etc. sowie Standsicherheitsnachweis
nach Aufforderung.

Technische Ausrüstung:
 -  konischer Abschlussdeckel
 -  Mannloch mindestens DN 600 über maximalem
Füllniveau
-  Schutzplatte unterhalb des Mannloches
-  Flanschstutzen für Be- und Entlüftung
-  Flanschstutzen zur Befüllung, einschließlich
Einlaufkrümmer
-  Flanschstutzen für Rücklaufleitung, einschließlich
Einlaufkrümmer
-  Entnahmestutzen mit Saugrohr
-  weitere Flanschstutzen für Überfüllsicherung,
Füllstandsmessung, etc.
-  Hebeösen und Ankerpratzen
-  Befestigungsmöglichkeiten für Aufstiegsleiter,
Bedienbühne, etc.

Technische Angaben:
Nutzvolumen:  40 m³
Betriebstemperatur:  30 °C
Temperaturbeständigkeit, kurzzeitig:
  40 °C

Bauhöhe:  '.................................' mm

Durchmesser (ca. 3,80 m) :
'.................................' mm

Werkstoff:
'...............................................'

Zulassungsnummer:
'...............................................'

Mindestqualität der Werkstoffe:
Behälter:  PE-HD, schwarz, aus Tafeln
verschweißt
Befestigungsmaterial:  Edelstahl Werkstoff-Nr. 1.4301
od.  glw.

angebotenes Fabrikat:
'...............................................'

Liefern und betriebsfertig montieren.
Menge: 1,000 Stk

**3.1.20 Zulage zu Lagertank für Mannloch DN 800**
Zulage zu vorbeschriebenem Lagertank für ein Mannloch
DN 800 statt DN 600.
Menge: 1,000 Stk

**3.1.30 Zulage zu Lagertank für Blindflanschstutzen DN 315**
Zulage zu vorbeschriebenem Lagertank für die
Herstellung eines Blindflanschstutzens DN 315 im
Behälterdach zur nachträgliche Installation einer
Heizung.
Menge: 1,000 Stk

**3.1.40 Auffangwanne**
Auffangwanne, passend zum Lagertank der vorherigen
Position, mit Zulassung nach WHG, liefern und
montieren. Aufgestellt wird die Auffangwanne im Freien
in stehender Bauart mit Flachboden auf einem
bauseitigen Betonfundament.

Technische Angaben:

Durchmesser:  '....................................' m

Gesamthöhe ohne Anbauten:
'..........................' m

Wandstärke:  '....................................'
mm

Material:  '.....................................'

Farbe:  '.....................................'

Zulassungsnummer
'.....................................'

Die Auffangwanne ist so auszulegen, dass bei einem Leck
des vollständig gefüllten Vorratstankes die Wanne nicht
überlaufen kann.

Technische Ausrüstung:
 -  Regenschutzkragen
 -  Flanschstutzen für Leckagemeldung
 -  Lastösen und Fußpratzen mit Ankerschrauben
 -  korrosionsbeständige Befestigungsmöglichkeit für
Aufstiegsleiter, Bedienbühne etc.

Mindestqualität der Werkstoffe:
Auffangwanne wie Behälter:  PE-HD, schwarz, aus Tafeln
  verschweißt
Befestigungsmaterial:  Edelstahl Werkstoff-Nr. 1.4301

Angebotenes Fabrikat:
'......................................'

Liefern und betriebsfertig montieren.
Menge: 1,000 Stk

**3.1.50 Zulage Wärmedämmung**
Zulage Wärmedämmung zum Lagerbehälter mit Auffangwanne
gemäß Vorposition. Wärmedämmung des Lagerbehälters (mit
Auffangwanne) aus Schaumwärmedämmung im Zylinderteil.

Stärke Wärmedämmung:  '..............' mm (min. 32
mm)

Material:
'............................................'

Liefern und montieren.
Menge: 1,000 Stk

**3.1.60 Umlaufende Begehungsbühne mit Geländer und Aufstiegsleiter gemäß UVV**
Umlaufende Begehungsbühne mit Geländer und
Aufstiegsleiter aus Stahl feuerverzinkt zum Aufstieg
auf Behälterdach.
bestehend aus:
Schweißkonstruktion aus Stahl verzinkt
mit umlaufendem Geländer gemäß UVV
inkl. Handlauf, Fuß- und Knieleisten; Ringförmige
Trittfläche mit Gitterrost (R12), Aufstiegsleiter mit
Rückenschutz.
Aufstiegshöhe entsprechend Höhe des vorbeschriebenen
Lagertanks mit Auffangwanne.
Liefern und montieren.
Menge: 1,000 Stk

**3.1.70 Zulage zu Begehungsbühne für Bodenhülse für Personensicherungssystem**
Zulage zur vorbeschriebener Begehungsbühne für die
Lieferung und Montage einer Bodenhülse bzw. Lagerung
zur Aufnahme eines bauseitigen Kragarms als
Anschlageinrichtung für ein Höhensicheurngsgerät beim
Einstieg ins Mannloch des Behälters für
Reinigungs-/Wartungsarbeiten.

Kompatibel zu bauseitigem System:
Hersteller: Martin PSA
Bezeichnung: Lasthebegerät mit Personensicherungs und
Rettungsmöglichkeit, Kragarm zerlegbar
Nennlast: 500 kg
Innendurchmesser des Lagers:  ca. 113 mm
Einschublänge in Lagerung:  ca. 400 mm
Kragarmlänge:  ca. 1300 mm

Zulassung für eine Person.
Inkl. sämtlicher Mehraufwendungen für Engineering,
Planunterlagen, statischer Nachweise und konstruktive
Anpassung/Verstärkung der Begehungsbühne etc.
Menge: 1,000 psch

#### Abschnitt 3.2 Behälterüberwachung und -ausstattung

**3.2.10 Be- und Entlüftungsleitung**
Be- und Entlüftungsleitung mind. DN 125 zum Einbau in
den Stutzen am Tankdach, so ausgebildet, dass
entstehendes Kondenswasser in den Behälter zurückfließt
und nicht auf den Behälterdeckel tropft, einschließlich
Insektenschutzgitter, inkl. Fittings, Halterungen
komplett in Edelstahl, Werkstoff 1.4571 od. glw.
liefern und betriebsfertig montieren.

Durchmesser  DN '................................' mm

Werkstoff:
'......................................................
...'
Menge: 1,000 Stk

**3.2.20 Füllstandsanzeige**
Füllstandsanzeige als indirekte Anzeige über
PE-Schwimmer im Behälter, mit Gegengewicht über
Umlenkrolle im U-förmigen Kopfstück, außen in einem
Klarsichtrohr laufendes magnetisches Gegengewicht aus
PE, inkl. Inhaltsanzeige.

Hersteller/Typ:
'....................................................'

inklusive Flanschanschluss.
Liefern und betriebsfertig montieren.
Menge: 1,000 Stk

**3.2.30 Befülleitung**
Befülleitung, am Dach-Anschlussstutzen beginnend und im
nachfolgend beschriebenen Füllstutzenschrank endend,

Technische Ausrüstung:
 -  Rohrleitung mindestens DN 80
 -  einschließlich Handabsperrarmatur
 -  Schauglas
 -  Kugelhahn für Restentleerung DN 25,
 -  Tankwagenanschluss VK bzw. M-Kupplung 3"
mediumseitig PTFE-beschichtet
 -  Schmutzfänger mit Siebgröße 0,8 mm mit
Verschraubungen

Durchmesser: DN ' .................................'

Werkstoff:
'................................................'

Inkl. aller Schrankdurchführungen, Formstücke,
Verbindungen, Halterungen etc. in Kunststoff oder
Edelstahl Werkstoff 1.4571 od. glw. liefern und
betriebsfertig montieren.
Menge: 1,000 Stk

**3.2.40 Kunststoff-Befüllstutzenschrank**
Kunststoff-Befüllstutzenschrank (PE-HD od. glw.) für
Befülleitung gem. Vorposition mit gut sichtbarer und
Kennzeichnung des Mediums sowie gut leserlicher
Betankungsanweisung (entsprechend WHG §19) wetter- ,
chemikalien- und UV-beständig sichtbar im Schrank
befestigt, und herausnehmbarer Tropfenauffangwanne
inkl. Befestigungsmaterial aus Kunststoff oder
Edelstahl,
Werkstoff 1.4571 od. glw.,
Montage auf Stahlbetonbodenplatte, so dass abtropfendes
Fällmittel auf die Dichtfläche gelangt.

Technische Angaben:

Höhe (ca. 1.500 mm):
'...........................................' mm

Breite (ca. 650 mm):
'...........................................' mm

Tiefe (ca. 450 mm):
'...........................................' mm

Material:  ' .....................................
  ..............'

Liefern und betriebsfertig montieren.
Menge: 1,000 Stk

**3.2.50 Saug- bzw. Entnahmeleitung inkl. Belüftungseinrichtung**
Saug- bzw. Entnahmeleitung vom Lagerbehälter zur
Dosieranlage; die Entnahme des Fällmittels erfolgt
mittels Tauchrohr über dem Behälterscheitel. Am
Hochpunkt der Entnahmeleitung ist ein stromlos
öffnendes Belüftungsventil aus mediengerechtem
Werkstoff einzubauen, um ein Leerhebern des
Lagerbehälters zu verhindern, ausgeführt als
2-Wege-Magnetventil zur automatischen Belüftung der
Pumpen-Saugleitung bei Alarm mit Rohrleitungsabzweig
und zusätzlichen Kugelhahn und Rückschlagventil.
Das Ventil öffnet bei Stromausfall, Trockenlaufalarm
und Leckage im Bereich des Dosierschrankes bzw.
Dosiertafel.

DN Heberleitung:  '.................................'
mm

DN Entnahmeleitung:
'.................................' mm

Werkstoff:  '.................................'

Magnetventil (24 V DC):

Hersteller:  '.......................................'

Typ:  '.......................................'

Inkl. Fittings, Halterungen etc. in Kunststoff oder
Edelstahl, Werkstoff 1.4571 od. glw. komplett liefern
und betriebsfertig montieren.
Leitungen in behälterseitige Schutzrohre einziehen.
Menge: 1,000 psch

**3.2.60 Rücklaufleitung**
Rücklaufleitung von der Dosieranlage zum Lagerbehälter;
die Rückleitung des Fällmittels erfolgt über einen
Dach-Anschlussstutzen am Behälter, um ein Leerhebern
des Lagerbehälters zu verhindern.
Inklusive Schwebekörper-Durchflussmesser mit
Grenzwertgeber als Trockenlaufschutz für Pumpen,
Handmembranventil, Kugelhahn aus mediengerechten
Werkstoffen. Montage auf Kunsstoff-Montageplatte der
Dosieranlage.

Durchmesser Rücklaufleitung:  DN '..................'
mm

Werkstoff:  '...................................'

Inkl. erforderlicher Fittings, Halterungen etc. in
Kunststoff oder Edelstahl, Werkstoff 1.4571 od. glw.
komplett liefern und betriebsfertig montieren.
Menge: 1,000 psch

**3.2.70 Behälterseitige Schutzrohre DA 110**
Schutzrohre zur Aufnahme von Entnahme-, Rücklauf- u. U.
Bypass- und Heberleitung sowie der Elektroverkabelung
für die Behälterüberwachung.
Die Schutzrohre werden am Behälter montiert und bis zu
den bauseits erstellten Schutzrohren bzw. zum
Füllstutzen-  und Dosierschrank geführt und mit diesen
verbunden. Die Verbindung zu den bauseitigen
Schutzrohren wird gesondert vergütet.
Das Schutzrohr leitet evtl. Leckagen in der
Saug-/Rücklaufleitung in die Auffangwanne zur
Leckageerkennung. Einschl. aller Form- und
Verbindungsstücke, Schrankdurchführungen, sowie der
erford. Rohrhalterungen in Kunststoff oder Edelstahl,
Werkstoff 1.4571 od. glw.

Material:  PE 100
Durchmesser:  DA 110

Liefern und montieren.
Menge: 1,000 psch

**3.2.80 Überfüllsicherung**
Überfüllsicherung mit Zulassung nach WHG mit
Meßwertaufnehmer, Meßwertumformer, Hupe und
Rundumleuchte.
Länge entsprechend Zulassung auf den Lagertank
ausgelegt mit Auswertegerät in Steuerschrank fertig
integriert, inklusive E-Verkabelung zum Steuerschrank.

Hersteller/Typ:
'....................................................'

Liefern und betriebsfertig montieren.
Menge: 1,000 Stk

**3.2.90 Berührungslose Füllstandsmessung**
Füllstandsmessung zur kontinuierlichen berührungslosen
Füllstandsmessung im Lagertank, inklusive digitaler
Füllstandsanzeige am Dosierschrank, Elektromontage und
Elektro-Verkabelung zum Steuerschrank.

Technische Angaben:
Messprinzip:  Radar
Signal:  4 - 20 mA, bereitgestellt auf
Klemmleiste

Hersteller:
'............................................'

Typ:  '............................................'

inklusive Flanschanschluss, liefern und betriebsfertig
montieren.
Menge: 1,000 Stk

**3.2.100 Grenzwertschalter**
Grenzwertschalter zur Aufrüstung der vorgenannten
Füllstandsanzeige mit eingebauten, manuell
verstellbaren Grenzwertschaltern für Min- und
Max-Meldung bzw. Nachbestellzeitpunkt und
Trockenlaufschutz.

Hersteller/Typ:
'....................................................'

Liefern und betriebsfertig montieren inklusive
Verkabelung zum Steuerschrank.
Menge: 1,000 Stk

**3.2.110 PE-Spritzschutzwand**
PE-Spritzschutzwand gemäß DWA-A 781 bzw. TRwS über die
komplette Breite der bestehenden Bodenplatte, in
mehreren Teilsegmenten, mit Integration des
Füllstutzenschranks gemäß Vorposition. Anschlüsse
zwischen Segmenten, dem Füllstutzenschrank sowie
Durchdringungen für Verschraubungen sind dicht
gegenüber Spritzwasser auszubilden.
Ausgeführt als wetterfeste, form- und UV-stabile
PE-Kunststoffwand mit umlaufendem Rahmen und
Unterkonstruktion zur Befestigung auf bestehender
Bodenplatte zur Ableitung möglicher Leckagen auf die
Dichtfläche. Rahmen und Unterkonstruktion/Halterung in
Edelstahl Werkstoff-Nr. 1.4571/1.4404 oder GFK.
Plattensegmente über Schraubverbindungen demontierbar.
Bemessung gemäß statischer Anforderungen. Ausführung
nach Wahl des AN.
Unterkante angepasst an Oberflächenneigung der
Dichtfläche ausführen.
PE-Plattendicke: mind. 10 mm

Technische Angaben:
Höhe (ca. 1,40 m):  '............................' m
Gesamtlänge (ca. 5,50 m):
'............................' m

Komplett, einschließlich allem systembedingten Zubehör
und Befestigungsmaterial, Stahlteile in V4A-Edelstahl
Werkstoff 1.4571/1.4404, liefern und montieren.
Menge: 8,000 m²

**3.2.120 Leckageüberwachung für Behälter**
Leckageüberwachung mit Zulassung nach WHG
(Schwimmerprinzip, Schaltpunk maximal 5 cm über dem
Boden). Mit Auswertegerät in Steuerschrank fertig
integriert.
Leckageüberwachung installiert in:
- Auffangwanne Tank

Hersteller/Typ:
'....................................................'

inklusive Anbindung im Steuerschrank liefern und
betriebsfertig montieren.
Menge: 1,000 Stk

**3.2.130 Leckageüberwachung für Auffangwanne in Dosierschrank**
Leckageüberwachung mit Zulassung nach WHG,
Plattenelektrode. Mit Auswertegerät in Steuerschrank
fertig integriert.
Leckageüberwachungen werden installiert in:
- Auffangwanne Montageplatte der Dosieranlage

Hersteller/Typ:
'....................................................'

inklusive Anbindung im Steuerschrank liefern und
betriebsfertig montieren.
Menge: 1,000 Stk

**3.2.140 Einbindung bauseitige Leckageüberwachung**
Einbindung der bauseitig im Leckageschacht montierten
Leckageüberwachung mit WHG-Zulassung in Schaltanlage
inklusive Verkabelung und Programmierung. Inkl.
Mehraufwand zur Ergänzung in Anlagendokumentation sowie
Werk-/Montageplanung.
Die Lieferung und Montage (ohne Verkabelung und
Einbindung) erfolgt durch den AN Los M5.
Fabrikat:  BAMO IER
Typ:  Maximat LW CX 40 K
Menge: 1,000 Stk

#### Abschnitt 3.3 Dosiertechnik

*Hinweis*
Hinweis Dosiertechnik
Zum Fördern und Umwälzen des Fällmittels werden zwei
baugleiche Kreiselpumpen eingesetzt. Die Pumpen werden
abwechselnd betrieben. Die Dosiereinrichtungen werden
auf einer Montageplatte im außen aufgestellten
Dosierschrank angebracht. Es sind 3 Mess- und
Dosierstrecken vorgesehen (2 Dosierpunkte + 1
Redundanz).
Derzeit werden täglich für die Simultanfällung ca. 480
L/d Fällmittel zugegeben (Eisen(III)-Chlorid). Die
anzubietende Dosiertechnik ist auf eine
Gesamt-Dosierleistung von ca. 10 bis 70 L/h auszulegen.
Durch die Aufteilung von 60 % Abwasser auf Nachklärung
2 und 40 %  auf Nachklärung 3 ergibt sich bei
baugleicher Ausführung der Mess- und Regelstrecken eine
maßgebliche Dosiermenge von 5 bis 40 L/h.
Der Parallelbetrieb der Pumpen ist nicht vorgesehen.
Die Umschaltung erfolgt manuell.

*Hinweis*
Hinweis Verkabelung
Die Verkabelung bzw. der elektrische Anschluss wird
pauschal über die Position in Kapitel 4 vergütet.

**3.3.10 Kunststoff-Dosierschrank für Außenaufstellung**
Fällmittel-, wetter- und UV-beständiger
Kunststoff-Dosierschrank für Außenaufstellung zur
Montage der nachfolgend beschriebenen
Kunststoff-Montageplatte. Montage auf bauseitiger
Stahlbetonplatte.

Mindestqualität:
- Standschrank
- glasfaserverstärkter, ungesättigter Polyester GFK
- Sandwichbauweise mit mind. 20 mm Dämmung
- verwindungssteif und selbsttragend
- Zweiflügelige Tür mit Feststellern und
Schwenkhebelgriff oder vergleichbar
- abschließbare Tür
- Umlaufende Abdichtung der Tür
- mit Belüftung
- Schutzart: IP 54
- Farbe ähnlich RAL 7035

Material:
'..............................................'

Hersteller:
'..............................................'

Typ:  '..............................................'

Abmessungen BxTxH:
'.........................................' m

Inklusive dicht ausgeführter Durchführungen bzw.
Stutzen zum Anschluss der Schutzrohre zum Behälter, der
Schaltanlage sowie der erdverlegten Schutzrohre. Die
Verbindung zu Schutzrohren wird gesondert vergütet.

Inklusive Heizsystem mit Thermostat und Lüfter zur
Gewährleistung einer Temperatur von 5 °C im Inneren des
Dosierschranks bei einer Außentemperatur von bis zu -20
°C. Inkl. Verkabelung zum Schaltschrank.

Anschlussleistung Heizelement:
'..................................' W

Schutzart Heizelement: min. IP 54
Inklusive allem systembedingten Zubehör liefern und
bertriebsfertig auf Stahlbetonplatte montieren.
Menge: 1,000 Stk

**3.3.20 Zulage zu Kunststoff-Dosierschrank für Sichtscheibe**
Zulage zu vorbeschriebenem Kunststoff-Dosierschrank für
eine Sichtscheibe in der Tür.
Mindestmaß: 400 mm x 600 mm
Mindestqualität:
- Scheibeaus Polycarbonat
- Scheibenstärke: min. 4 mm
- umlaufende EPDM-Dichtung
Liefern und montieren.
Menge: 2,000 Stk

**3.3.30 Kunststoff-Montageplatte**
Montageplatte mit Auffangwanne zur Aufnahme der
kompletten Dosiereinrichtungen, wobei die Anlage
werkseitig auf der Platte fertig vormontiert ist.
Maße sind in Abhängigkeit des Dosierschranks zu wählen.

Breite:  '...................................' mm

Tiefe:  '...................................' mm

Höhe:  '...................................' mm

Erf. Inhalt der Auffangwanne:
'.............................' Liter

Plattenstärke:  '...................................'
mm

Material: (PE, GFK, od. glw.):
'..............................'

zur Montage in vorbeschriebenem Dosierschrank, inkl.
Unterkonstruktion aus Edelstahl, mit abnehmbaren
Bezeichnungsschildern, Tropfenauffangwanne nach WHG und
Entleerungskugelhahn mit Sicherheitsgriff gegen
versehentliches Öffnen, inkl. Befestigungsmaterial aus
Edelstahl.
Komplett mit allem systembedingten Zubehör in
säurefesten bzw. -beständigen Kunststoff bzw.
Edelstahl, Werkstoff 1.4571 oder 1.4404 od. glw.
Liefern und betriebsfertig montieren.
Menge: 1,000 Stk

**3.3.40 Magnetisch gekuppelte Kreiselpumpe**
Magnetisch gekuppelte Kreiselpumpe zur Umwäzlung und
Förderung der Chemikalienlösungen für die
Phosphatfällung. Die zweite Pumpe dient als Reserve.
Die Steuerung der Pumpe (an/aus) erfolgt über die
Steuerung der Dosiertechnik (SPS).
Alle produktberührenden Teile müssen aus chemikalienbeständigen Materialien sein.
Die Förderleistung und der Förderdruck ist an die vom
Bieter
angebotenen Saug- und Druckleitungssysteme, Mess- und
Regelstrecke, die Dosierleitungen sowie die vorgegebene
Dosiermenge anzupassen.
Der Bieter hat in jedem Fall eine funktionsfähige
Einheit nach den allgemein anerkannten Regeln der
Technik anzubieten.

Förderleistung (min. 1 m³/h):
'.....................................' L/h

Max. Betriebsdruck (min. 2,5 bar):
'...........................' bar

Motor:
Anschlussleistung:
'.....................................' kW
Spannung:  230 / 400 V
Schutzart:  IP 65

Hersteller/Typ:
'....................................................'

Dem Angebot ist ein vollständiges Datenblatt inklusive
Kennlinie der Pumpe beizulegen.

Mindestqualität:
Werkstoff Hydraulikgehäuse: PP/PP-GF, PVC o. PVDF
Werkstoff Dichtungen: FKM, EPDM, PTFE
Werkstoff Gleitlager:  Gleitlager: SSiC/SSiC,
HD-Carbon/SSiC (trockenlaufsicher)
Werkstoff nicht medienberührte metallische Bauteile:
Säurefest durch 2K-Schutzlack

Komplett, einschließlich allem systembedingten Zubehör
liefern und betriebsfertig montieren.
Menge: 2,000 Stk

**3.3.50 Saugleitungssystem**
Saugleitungssystem zur Montage auf vorbeschriebener
Montageplatte zu den zwei Pumpen führend, inkl.
Anschlussstutzen für Saugleitung vom Lagerbehälter,
einschl. Ansaughilfe bestehend aus Heber-/Vorlagegefäß
(Inhalt ca. 2 l), Hand-Vakuumpumpe mit
Schlauchanschluss, Rohrleitungs- system bestehend aus

Material (PVC o. glw.):
'...........................................'

Durchmesser:  DN
'.....................................'

Inkl. allen erforderlichen Armaturen wie Kugelhähne,
Schmutzfänger, Spülventile als Schnellkupplung,
Rückschlagklappen, Magnetventile,  Belüftungsventil,
inkl. Elektromagnetventil (230 V/50 Hz) aus
chemikalienbeständigen Kunststoff. Diese Aufzählung ist
als Anhalt zu betrachten.
Der Bieter hat in jedem Fall eine funktionsfähige
Einheit nach den allgemein anerkannten Regeln der
Technik anzubieten, inkl. sämtlicher Formstücke,
Fittings, Flansche sowie Schrauben und Dichtungen und
Montagematerialien.
Menge: 1,000 psch

**3.3.60 Mess- und Regelstrecke**
Mess- und Regelstrecke zur kontrollierten Dosierung des
Fällmittels mit magentisch induktiver Durchflussmessung
und Regelung der Dosiermenge über ein elektrisches
Stellventil zur Montage auf Montageplatte gem.
Vorposition. Erforderliche Armaturen werden über das
Druckleitungssystem vergütet.
Diese Aufzählung ist als Anhalt zu betrachten. Der
Bieter hat in jedem Fall eine funktionsfähige Einheit
nach den allgemein anerkannten Regeln der Technik
anzubieten,

Magentisch induktiver Durchflussmesser:
Messbereich min (ca. 5 l/h):
'.........................................' l/h
max (ca. 40 l/h):
'.........................................' l/h

Fabrikat:
'.........................................'

Typ:  '.........................................'

Durchmesser:  DN
'...................................'

Schutzart:  IP67
Hilfsenergie:  24 V DC

Kompaktversion inkl. Messumformer mit Display
Korrosionsbeständig gegen übliche Fällmittel.
Ausgang: 4-20 mA, Impuls, Störung
inkl. allem systembedingtem Zubehör, sämtlicher
Formstücke, Fittings, Flansche sowie Schrauben und
Dichtungen und Montagematerialien.

Elektrisches Regelventil:

Fabrikat:  '.......................................'

Typ:  '.......................................'

Nennweite:  '.......................................'
mm

Spannung:  '.......................................' V

Regelbereich min (ca. 5 l/h):
'.......................................' l/h

max (ca. 40 l/min):
'.......................................' l/h

Übertragung des Soll- und Istwerts per 4-20 mA Signal
inkl. sämtlicher Formstücke, Fittings, Flansche sowie
Schrauben und Dichtungen und Montagematerialien.
Menge: 3,000 Stk

**3.3.70 Druckleitungssystem**
Druckleitungssystem zur Montage auf Montageplatte gem.
Vorposition.
Das Druckleitungssystem ist so auszuführen, dass von
den zwei Pumpen die Dosierstelle gleichzeitig beschickt
werden kann und jede Messung und Armatur zur Wartung
demontiert werden kann, inkl. allen notwendigen
Armaturen wie Kugelhähnen, Membranüberströmventile,
Kugelrückschlagventile, Druckhalteventile und Manometer
und Druckbefüllventile. Diese Aufzählung ist als Anhalt
zu betrachten.
Der Bieter hat in jedem Fall eine funktionsfähige
Einheit nach den allgemein anerkannten Regeln der
Technik anzubieten,

Material (PVC o. glw.):
'..................................'

Durchmesser:  DN '............................'

inkl. sämtlicher Formstücke, Fittings, Flansche sowie
Schrauben und Dichtungen und Montagematerialien.
Menge: 1,000 psch

**3.3.80 Zulage zu den Rohrleitungen**
Zulage zum Rohrleitungssystem für den zusätzlichen
Einbau von zwei Entnahme- und Befüllstutzen, über die
eine weitestgehende Restentleerung in bauseitige
IBC-Container und nach Zwischenspeicherung
Wiederbefüllung des Lagerbehälters aus den bauseitigen
IBC-Containern möglich ist. Die erforderlichen
Armaturen wie Kugelhähne sind in diese Position
einzurechnen.
Menge: 1,000 psch

#### Abschnitt 3.4 Dosierleitungen

*Hinweis*
Hinweis zu behälterseitigen Schutzrohren:
Die Schutzrohre am Behälter werden pauschal vergütet,
siehe Kapitel "Behälterüberwachung und -ausstattung".
Der Anschluss an bauseits verlegte Schutzrohre wird
über nachfolgende Positionen vergütet.

**3.4.10 Dosierleitung**
Dosierleitung zwischen Montageplatte und Dosierstelle
liefern und in Schutzrohre DA110/125 betriebfertig
einziehen. Die Einrichtung der Dosierstelle sowie das
Abdichten der Wanddurchführung wird gesondert vergütet.
Die Dichtheitsprüfung der Doserleitung mindestens mit
dem  1,5-fachen Betriebsdruck ist einzurechnen.
Anzahl Mediumrohre je Trasse: 1 Stück
Material Dosierleitung:  PE 100
Durchmesser:  DA  20
Druckfestigkeit:  SDR 17
Inkl. allen erforderlichen Fittings, Formteilen,
Verbindungen, etc. liefern und betriebsfertig
montieren.
Menge: 55,000 m

**3.4.20 Schutzrohr DA 110, PE 100**
Druckrohrleitung aus PE 100 gem. DIN  8074/8075 und DIN
EN
12201, Rohre mit Gütezeichen GKR, in Stangen, liefern
und gem. der Verlegeanleitung des Herstellers verlegen
einschl. erforderlicher Schweißverbindungen. Der
Anschluss mittels Heizwendelschweifmuffen an bauseits
verlegte Leitungen wird gesondert vergütet.
Das Schutzrohr ist flüssigkeitsdicht von der
Auffangwanne der Dosieranlage bis zur Dosierstelle und
Auffangwanne im KG ohne Tiefpunkte in ausreichendem
Gefälle zur Ableitung von Leckagen oder Kondensat zu
verlegen.
Material:  PE 100
Durchmesser:  DA 110
SDR:  17
Farbe:  schwarz
Einschl. aller Verbindungsmittel und Rohrverschnitt.
Montage auf bestehender Rohrhalterung. Sofern neue
Rohrhalterungen erforderlich sind, werden diese
gesondert vergütet.
Liefern und montieren.
Menge: 5,000 m

**3.4.30 Zulage Schutzrohr / Bogen über 45 bis 90 Grad**
Zulage zu vorbeschriebenem Schutzrohr für Form- und
Verbindungsstück, flüssigkeitsdicht.
Bogen über 45 bis einschließlich 90 Grad
Material:  PE 100
Durchmesser:  DA 110
Liefern und montieren.
Menge: 2,000 Stk

**3.4.40 Zulage Revisionsöffnungen**
Zulage zu vorbeschriebenem Schutzrohr für
Revisionsöffnung mit Deckel, flüssigkeitsdicht.
Material:  PE 100
Durchmesser:  DA 110
Liefern und montieren.
Menge: 2,000 Stk

**3.4.50 Zulage Reduktion DA 110 / DA 90**
Zulage zu vorbeschriebener PE 100 Rohrleitung für Form-
und Verbindungsstück
Reduktion zentrisch, da 110  / da 90
Menge: 1,000 Stk

**3.4.60 Zulage Heizwendelschweißmuffe DA 110, SDR 17**
Zulage zu vorbeschriebener PE 100 Rohrleitung liefern
und fachgerecht nach Herstellerangaben einschweißen
einer Heizwendelschweißmuffe. Gesondert vergütet werden
lediglich die Schweißmuffen, die für den Anschluss an
bauseits verlegte Leitungen erforderlich sind.
Schweißmuffen, die für die Herstellung der Leitungen
durch den AN erforderlich sind, werden über die
Position der Leitung vergütet, siehe Langtext der
vorbeschriebenen Position.
Nennweite:  DA 110
Druckbeständigkeit:  SDR 17
Menge: 1,000 Stk

**3.4.70 Rohrhalterung bis DA 110**
Rohrhalterung aus Edelstahl, Werkstoff-Nr. 1.4301, zur
Befestigung von senkrecht, schräg oder waagerecht an
Bauwerkswänden oder Decken verlaufenden Rohrleitungen,
bestehend aus:
  - einer oder mehreren Gewindestangen in Abhängigkeit
der statischen Erfordernisse, in unterschiedlichen
Längen, Befestigung mit Klebeankern oder Dübeln aus
Edelstahl
  - Schrauben, Muttern und Beilagscheiben aus Edelstahl
  - Rohrschelle oder Konsole

Die Abrechnung erfolgt nach Länge der zu befestigenden
Rohrleitung, Rohrleitung.
Nennweite bis DA  110
Material Wand/Decke/Bodenplatte:  Stahlbeton
Liefern und montieren.
Menge: 5,000 m

### Bereich 4 EMSR-Technik

#### Abschnitt 4.1 EMSR-Technik

**4.1.10 Verlegematerialien Fällmittelanlage**
Komplettes Elektromaterial zur Verlegung der Kabel vom
Schaltschrank zu den Kreiselpumpen, Regelventilen,
Fällmitteltank und zu den sonstigen anzusteuernden
Anlagen.
Diebehälterseitigen Schutzrohre werden gesondert
vergütet.
Sämtliche weiteren erforderlichen Materialien zur
Verlegung u. a. zwischen Dosierschrank und
Schaltschrank sind hier einzukalkulieren.

Folgende Materialvorgaben sind einzuhalten:
Elektroinstallationsrohre:
- In Bereichen wo es zu Kontakt mit Fällmittel kommen
kann, PVC Installationsrohre UV-Beständig
Druckfestigkeitsklasse: schwer (Klasse 4)
Schlagfestigkeit: mittel (Klasse 3)
- In den restlichen Bereichen Alu-Installationsrohr
Kabelwannen, Profilschienen und Steigleitern V2A
Menge: 1,000 psch

**4.1.20 Verkabelung Fällmittelanlage**
Vollständige Verkabelung vom Schaltschrank zu den
Kreiselpumpen, Mess- und Regelstrecke, Fällmitteltank
und zu den sonstigen anzusteuernden Anlagen und
Messstellen.
Die Einspeiseleitung und Datenverbindung wird bauseits
ausgeführt.
Menge: 1,000 psch

**4.1.30 Schalt- und Steuerschrank**
Schalt- und Steuerschrank als Freiluftschrank

Der Schaltschrank ist in isolierter Sandwichbauweise
oder mit in
das "Wetterschutzgehäuse" integriertem Schaltschrank
auszuführen. Dies ist erforderlich um eine
Klimatisierung der Schaltanlage zu erreichen.
Schaltautomatik (nach VDE 0100, Teil 729 und VDE 0660,
Teil 500 LTSK)
Die Einbaugeräte sind fix und fertig auf einer
Montageplatte (3 mm stark) aufzubauen, einschl.
Verdrahtungsmaterial,
Trageschienen für die einzelnen Geräte,
Verdrahtungskanäle, PVC- Abdeckungen für die
Einbauteile, Kabelfangschiene einschließlich
Bügelschellen zur Befestigung der Leitungen,
Reihenklemmen als Trennklemmen, Beschriftungsschilder
aus Kunststoff zur Kabelbeschriftung.

Die Bedien- und Anzeigeelemente müssen in eine
schwenkbare
Schaltschranktüre, des innerhalb des Schaltschranks
montierten Schaltkasten, eingebaut werden.
Die Kabelverlegung erfolgt durch zu errichtende
Kabelwege vom Schaltschrank aus.
Alle Kabel müssen vom Auftragnehmer in den Schrank
eingeführt und angeklemmt werden. Das Anklemmen der
Kabel für die zur Steuerung gehörenden elektrischen
Anlagen muss hier einkalkuliert werden.

Steuerung wie nachfolgend beschrieben, betriebsfertig
eingebaut in Freiluftschaltschrank aus warmverpreßtem,
glasfaserverstärktem Polyester, platingrau.
Schutzmaßnahme: "Schutzisoliert". Schutzart IP 55 nach
DIN 40050 Türe mit Schwenkhebelgriff Jumbo-Ausführung
mit
Einbaumöglichkeit für Profilhalbzylinder (Halbzylinder
werden
bauseits gestellt) mit 5-Punktschließung Türanschlag
wahlweise links oder rechts, einschl. Regendach und
Belüfungsklappen,
Schaltschrankheizung mit Sicherung und Thermostat zur
Abschaltung der Heizung bei Überschreiten der
Solltemperatur,
Schaltschrankbeleuchtung mit Sicherung, geschaltet über
Türkontakt.
Inklusive Schaltschranksockel 600mm, für Montage auf
Stahlbetonbodenplatte. Der Sockel ist nach unten
mausverbissfest auszuführen.

Abmessung des Schaltschrankes
H x B x T nach Bedarf,
Mit 20% freier Platzreserve auf der Montageplatte.

Abmessungen H x B x T:
'....................................' m

Spannung: 3 x 400V
Schaltschrank komplett verdrahtet und nach
VDE-Vorschrift geprüft. einschl. komplette
Beschilderung der Schaltanlage mit
gravierten Resopalschildern.
Steuerschrank inkl. aller für den beschriebenen Prozess
benötigten Schalt- und Steuerelemente.

Für den Prozess wichtige Schaltelemente sind zu
überwachen. z.B. Sicherung 24VDC Versorgungsspannung.
Für jedes Aggregat ist ein Betriebsstundenzähler
vorzusehen.
inkl. Schaltschrank-Innenleuchte, Netzgerät mit
Ladeteil, Sicherheits-Trenntrafo, Sicherungsmaterial,
Schaltgeräte, Überspannungsableiter Typ 2 und für
Messleitungen.
Liefern, montieren inkl. Anschlussarbeiten.
Menge: 1,000 psch

**4.1.40 Steuerung Dosierstation**
Für den Betrieb und die Überwachung der gesamten
Fällmittelanlage ist eine speicherprogrammierbare
Steuerung (SPS) vorzusehen. Mit dieser SPS sollen
folgende Funktionen relalisiert werden:
Regelung der Dosiermenge über:
- Festwert
- eine programmierbare Ganglinie, getrennt für
Arbeitstage und Sonn-/Feiertage (im Zweistunden-Zyklus)
mit prozentualer Aufteilung auf Dosierstellen,
- nach Durchfluss (baus. Messung)
- die Phosphatfracht, rechnerisch ermittelt aus der
Verknüpfung der Analogeingänge 4-20 mA/Netzwerk von
einer anderen SPS bzw. wahlweise auch per
Datenübertragung von Zulaufwassermenge (baus.
Messung) und P-Konzentration (baus. Messung), inkl.
Regenstoß-/ Regenzulaufautomatik; Phostpahtwert wird
vom Leistsystem übergeben. Die TCP/IP Schnitstelle und
die Übertragungsprotokolle sind mit dem AN Los EMSR
abzustimmen.
- anhand der Phosphatonlinemessung nach der Belebung
- anhand der Phosphatonlinemessung im Ablauf.

Die Daten werden über die aufzubauende
Datenschnittstelle übertragen.
- Vorwählbare max. Begrenzung für den Durchfluss des
Fällmittels (bei mengenproportionaler Steuerung) je
Regelkreis
- Erfassung der Dosiermenge in Liter über die
MID-Messungen der Regelstrecken und gesamt, Anzeige
über das Bedientableau
- Bei Ausfall eines bauseitigen Signals (mittels
Analog- oder aber Dateneinänge von Zulaufmenge,
P-Messung) dosiert die Anlage auf die voher
einzugebenden Ganglinien bzw. mengenproportional weiter
und gibt eine Alarmmeldung.
Die Visualisierung, Bedienung und Parametrierung der
Steuerung erfolgt über Touchpanel (mind. 10").
Die Darstellung erfolgt graphisch Anzeigen und
Meldungen erfolgen in Klartext, d.h. alle Funktionen,
Aus- und Eingaben sind kommentiert.
Die SPS wird über das Netzwerk auf ein übergeordnetes
Prozessleitsystem des Herrstellers Schraml
aufgeschaltet. Hier sind mindestens folgende Werte zur
Verfügung zu stellen. Die Datenpunkte sind in
Listenform an den Bauseitigen Programmierer für das
Prozessleitsystem zu übergeben.
Überwachung/Erfassung/Anzeigen :
- Überfüllalarm
- Leckagealarm Behälter
- Leckagealarm Dosieranlage
- "MIN"-Behälter
- "MAX"-Behälter
- Behälterfüllstand in %
- Signal-Störung Zulaufmesung
- Signal-Störung P-Frachtmessung
- Dosiermenge Ist und Soll je Regelstrecke
- Alle Zustands- und Störmeldungen der Aggregate und
Messungen
- Die Antriebe sind in Abhängigkeit von der Bedienebene
am Touchpanel bzw. in der Schaltanlage zu
programmieren.
Alle Aggregate sind auf Betriebsstörungen zu
überwachen.
Bei Störungen erfolgt an das Leitsystem eine
Alarmierung.
Für alle Störungsmeldungen müssen Prioritäten vergeben
werden können:
Priorität 1 = Alarmmeldung immer.
Priorität 2 = Alarmmeldung nur während der
Betriebszeiten
Priorität 3 = Betriebsmeldung

Für alle Aggregate ist eine Laufzeitüberwachung zu
programmieren.
Alle Betriebs- und Störmeldungen, Messwerte sind an
den Anzeigegeräten in der Schaltschranktüre/Bedienpult
zu signalisieren und am Leitsystem anzuzeigen.
Aggregateansteuerung:
Freigabe und Verriegelungsbedingungen:
Motorstörungen
Betriebsstunden
Allg. Anlagenstörungen
NOT-AUS
Steuerfunktionen:
Start/Stopp über externen Taster
Einstellbare Maximale Laufzeit pro Start.
Befehlsüberwachung mit Alarmauslösung durch
Auswertung der Betriebsrückmeldung.
Zugriff auf Bediengerät.
Einschließlich Einrichtung und Parametrierung der
Ein- und Ausgabebaugruppen bzw. der Buskommunikation.
Inbetriebnahme und Test gemäß TVB.

- Übertragung der Betriebsmeldungen
- Übertragung der Messwerte
- Übertragung der Zählwerte
- Übertragung der Störungsmeldungen
- Übertragung von Sollwerten

Alle Befehle müssen von der Zentrale ausgehend
beeinflussbar sein.
Die Vorort Bedienung hat jedoch immer Vorrang.
- u.a.
Zusätzlich zu den im Display gemeldeten Störungen
erfolgt ein
optischer Alarm mittels Blitzleuchte.
Vor Ort am Auffangschacht ist noch ein HVO mit
Warnleuchte für den Schieber zu installieren.
Eine Sammelstörmeldung und die oben aufgeführten
Meldungen sind zur bauseitigen Auswertung über Netzwerk
zur Verfügung gestellt.
Alle für die Stromversorgung, den Schutz und die
Schaltung erf. Betriebsmittel der elektrischen Geräte
sind auf einer Montageplatte mit Bezeichnungsschildern,
inkl. Anschaltung von allen in diesem LV genannten
Betriebsmitteln zu liefern und betriebsfertig
anzuschließen.
Alle ankommenden und abgehenden Kabeln und Leitungen
sind auf bezeichneten Klemmen zu führen.
Sämtliche Anzeige- und Bedienelemente sind in die Front
der Schaltschrankinnentür einzubauen.
Nachfolgend aufgeführte Meldungen und Betriebszustände
sind mittels Leuchtmelder anzuzeigen:
- Betrieb/Störung Pumpe I und II
- Zustand "MIN" Behälter
- Leckage Behälter
- Leckage Revisions-/Kontrollschächte
- Leckage Auffangwanne Dosieranlage
Für die Überprüfung der Leuchtmelder ist eine
Lampenprüftaste vorzusehen.

Für die Software ist ein Funktionsgespräch
durchzuführen. In diesem sind die detaillierten
Programmfunktionen mit dem Auftraggeber,
Verfahrenstechnikplaner, Maschinenbauer und der EMSR
Planung abzustimmen.

Es sind 3 Handbedienebenen auszubilden.

Bedienebene 1 Prozessleitsystem hier können alle
Antriebe per Hand über die SPS inkl. aller
Sicherheitsabschaltungen angesteuert werden.

Bedienebene 2 Touchpanel diese Bedienebene ist genau so
wie das Prozessleitsystem umzusetzen. Das Touchpanel
ist jedoch direkt mit der SPS zu verbinden, sodass die
Bedienung hier auch im Falle eines Netzwerkausfalls
noch möglich ist.

Bedienebene 3 Handbedienung am Schaltschrank.
Hier sind für alle Aggregate entsprechende Hand 0
Automatikschalter und Bedientaster vorzusehen über die
alle Aggregate angesteuert werden können. Dies ist
Hardwaremäßig umzusetzen, sodass im Falle eines
Ausfalls die Bedienung noch aufrecht erhalten bleibt.

Auf der Kläranlage wird die Steuerungsfamilie Siemens
S7
eingesetzt. Aus Gründen der Ersatzteilhaltung und
Kompatibilität muß die zu liefernde Steuerung folgende
Mindestanforderung erfüllen:

Steuerung
Fabr.: Siemens
Typenreihe: S7-1200
CPU: 1214 DC/DC

HMI
KTP900 Comfort oder größer

Die Anbindung an das Leitsystem der Fa. Schraml erfolgt
über Profibus TCP/IP mit LWL Koppler.

Bietertextergänzung (vom Bieter einzutragen):

Elektrische Anschlusswerte:
Gesamtleistung max:  '...............................
' kW

Vers.-Spannung:  '................................' V

Fabrikat SPS: Siemens S7
Type der Steuerung:
'..........................................'

Typ TouchPanel
'..........................................'

Liefern und betriebfertig montieren.

Die Ankopplung an das übergeordnete Leitsystem
(Schraml) rfolgt bauseits.

Ankoppelung an übergeordnetes Prozessleitsystem mittels
TCP-IP, inkl. Programmierung in SPS. Im
Prozessleitsytem erfolgt die Programmierung Bauseits.
Hier ist eine gemeinsame Inbetriebnahme mit dem
Bauseitigen Programmierer einzuplanen. Inkl. nötigter
Abstimmungen der Schnittstelle.
Kommunikationsprotokoll und Datenpunkte in Absprache
und Zusammenarbeit mit dem AN und der EMSR-Technik.
Eine Fernparametrierung per PLS soll möglich sein.

Folgende Programmstruktur ist einzuhalten:

Variablen:

Alle Variablen sind mit einem eindeutigen Namen und
Kommentar zu versehen. Im fertigen Programm darf kein
direkter Zugriff über die Adresse mehr zu finden sein.

In allen Ein- und Ausgangsvariablen ist das eindeutige
AKZ, das auch im E-Plan verwendet wird, zu verwenden
(z.B. "AKZ"_Störung).

Variablen, die in einem Touchpanel oder im Leitsystem
verändert werden können, sind klar im Kommentar oder
Namen der Variable zu kennzeichnen (z.B. Variablenname:
HVO01_Sollwert).

Für die Inbetriebnahme sind die Merker (Globale
Variablen) IB_0 = false (Inbetriebnahme 0) und IB_1 =
true (Inbetriebnahme 1) zu deklarieren. Diese sind bei
der Inbetriebnahme zu verwenden, wenn ein 1 oder 0
Signal für Testzwecke benötigt wird. Eine direkte
Zuweisung durch true, false oder die Verwendung einer
anderen Variablen beim Testen ist nicht zulässig. Die
Initialisierung der Inbetriebnahmemerker ist am Anfang
der Hauptfunktion (main, OB1, usw.) umzusetzen. Bei der
Abnahme darf außer bei der Initialisierung keiner der
beiden Merker mehr vorhanden sein.
Sind im Programm feste Zuweisungen mit true oder false
nötig (z.B. Eingangsparameter einer Funktion), sind
diese mit den Merkern (Globale Variablen) Feste_0 =
false und Feste_1 = true umzusetzen. Diese werden wie
die beiden Inbetriebnahmemerker in der Hauptfunktion
initialisiert. Im gesamten Programm dürfen, außer bei
der Initialisierung der vorher genannten Variablen,
keine direkten Zuweisungen mit 1, 0, true oder false
erfolgen.

Kommentierung:

Jede Standardfunktion ist am Anfang einer Funktion oder
wenn durch Programmiersoftware möglich, in der
Funktionsbeschreibung der Funktion, klar zu
beschreiben. Diese Beschreibung ist so aufzubauen, dass
kein Einarbeiten in den Quellcode der Funktion nötig
wird, wenn in ihr keine direkten Änderungen gemacht
werden.
Jedes Netzwerk ist mit einem eindeutigen Titel zu
versehen.

Werden längere Netzwerke mit AWL (Anweisungsliste)
verwendet, sind diese mit Zwischenkommentaren zu
versehen, um die Lesbarkeit des Quellcodes zu erhöhen.

Bei Funktionen mit strukturiertem Text SCL ist der
Quellcode ebenfalls mit Zwischenkommentaren zu
versehen.

Das Programm ist sauber zu kommentieren.

Programmstruktur:

Das Programm ist strukturiert aufzubauen. In der
Hauptfunktion (z.B. main,OB1) sind nur die Funktionen
und Funktionsbausteine aufzurufen und die
Initialisierung von Konstanten und globalen Variablen.
Das restliche Programm ist in den entsprechenden
Unterfunktionsgruppen zu teilen.

Die Anlage ist dann in einzelne Funktionsgruppen
aufzuteilen. Für jede Funktionsgruppe ist dann ein
eigener Baustein in der Hauptfunktion aufzurufen. In
diesen Funktionen sind dann weitere Bausteine für die
verschiedenen Aggregate aufzurufen.

Die Instanzdatenbausteine (IDBs) der Funktionsbausteine
unterhalb der Aggregate-Ebene sind als Multiinstanz
aufzurufen. Zusätzlich dürfen Zugriffe auf IDBs nur
innerhalb des zugehörigen Funktionsbausteins erfolgen.

Indirekte Zugriffe (Pointer):

Indirekte Zugriffe sind so weit wie möglich zu
vermeiden. Kann ein indirekter Zugriff nicht vermieden
werden, ist dieser so zu kommentieren, dass auch später
noch das Vorgehen klar ersichtlich ist. Bei Variablen
oder Programmteilen, auf die indirekt zugegriffen wird
oder ein indirekter Zugriff Einfluss hat, ist ein
Verweis auf entsprechenden Programmteil im Kommentar zu
hinterlegen.

Die Erstellung eines Anypointers ist in eine eigene
Funktion auszulagern. Diese Funktion soll den
Anypointer dann als Output Variable ausgeben. Der
ausgegebene Anypointer kann dann wieder symbolisch
weiterverwendet werden.

Quittierung:

Alle Störungsmeldungen dürfen sich nicht selbst
quittieren, wenn nicht explizit etwas anderes durch den
Betreiber oder das Planungsbüro definiert wird.

Störmeldungen sind immer so zu programmieren, dass sie
nur durch einen Quittiertaster quittiert werden können,
wenn die Störung nicht mehr anliegt. Auch eine
Quittierung, solange der Quittiertaster gedrückt ist,
während die Störung noch anliegt, darf nicht möglich
sein. Dies kann z.B. mit einer
vorrangig-Setzen-Funktion erreicht werden.

Sonstiges:

Bei allen Schnittstellen (z.B. PLS<->SPS, SPS1<->SPS2,
usw.) ist eine Lebenszeichenüberwachung zu
programmieren. Diese kann z.B. über ein Togglebit oder
durch Hardwaremöglichkeiten (z.B. PN/PN Koppler
Hardwarkonfiguration) erfolgen. Ist ein Teilnehmer
nicht mehr erreichbar, ist eine Störmeldung abzusetzen.

Eigene Programmstandards dürfen grundsätzlich verwendet
werden. Wenn es hier Abweichungen zu den oben genannten
Punkten gibt, sind diese jedoch vor Verwendung mit der
Planung abzustimmen.
Werden hier aus Urheberrechtsgründen Bausteine mit
Passwortschutz verwendet, muss eine klare Dokumentation
hinterlegt werden, sodass diese Bausteine keine
Behinderung bei Erweiterungen oder Servicearbeiten
darstellen. Außerdem ist die Verwendung solcher
Bausteine mit der Planung und dem AG abzustimmen.

Das Programm ist so aufzubauen, dass bei einem Ausfall
der SPS diese getauscht werden kann und das übergebene
Programm in diese eingespielt werden kann. Nach
Einspielen der Software muss die Anlage ohne erneute
Inbetriebnahme wieder gestartet werden können.
Abweichungen hiervon sind mit dem AG und der Planung
abzustimmen.

Die Übergabe des Prorgramms an den Auftraggeber
erfolgt im Quellcode inkl. Kommentaren. Eventuelle
Zugangspasswörter zur CPU sind dem Auftraggeber
mitzuteilen.
Menge: 1,000 psch

**4.1.50 Reparaturschalter, 3-pol; 3 kW**
Reparaturschalter, 3-pol; 3kW
Bemessungsspannung: 400V
Polzahl: 3-polig
Schaltbare Leistung: 3 kW
Im Kunststoffgehäuse zur Aufputz-Montage
Mit rotem Gruff und gelbem Sperrkranz.
In AUS-Stellung mit einem Standart-Vorhängeschloss
abzusichern.
Schutzart: IP 65
Liefern und betriebsfertig montieren
Menge: 2,000 Stk

**4.1.60 Reparaturschalter, 3-pol; 5 kW**
Reparaturschalter, 3-pol; 5kW
Bemessungsspannung: 400V
Polzahl: 3-polig
Schaltbare Leistung: 5 kW
Im Kunststoffgehäuse zur Aufputz-Montage
Mit rotem Gruff und gelbem Sperrkranz.
In AUS-Stellung mit einem Standart-Vorhängeschloss
abzusichern.
Schutzart: IP 65
Liefern und betriebsfertig montieren
Menge: 2,000 Stk

**4.1.70 Steckdose auf Hutschiene**
Hutschienen-Steckdose
Bemessungsstrom 16 A
Bemessungsspannung 250 V/AC
Produkt-Art Hutschienen-Steckdose
Nach DIN VDE 0620 für Schalttafeleinbau auf
Hutprofilschiene. 2pol. + PE, 230 V/50 Hz
Liefern und betriebsfertig montieren
Menge: 1,000 Stk

**4.1.80 Optischer Rauchmelder für Schaltschrankeinbau**
Optischer Rauchmelder für Schaltschrankeinbau
Optischer Rauchschalter mit Rauch- und Temperatursensor
zur frühstmöglichen Rauch- und Branderkennung in
Schaltschränken.
Als Reiheneinbaugerät mit einfacher, schneller
Hutschienenmontage passend für Normfeldausschnitte
Raucherkennung nach dem Streulichtprinzip
Zustandsanzeige über die integrierte LED
Langzeit-Alarmschwellennachführung
Temperaturerfassung mit Halbleiterfühler schaltet bei
Überschreiben des Temperaturgrenzwertes (bei ca. 70°C).
keine Verwendung radioaktiver Präparate.
eingebautes Relais (potentialfreier Öffner),
Schaltleistung 30VDC/1A.
direkte schnelle Montage auf Hutschienen TS35,
Platzbedarf 8 PLE.
Betriebsspannung: 18 bis 28VDC
Schutzart: IP40
Betriebstemperatur: 20 bis +60°C
Maße B x H x T 144x55x70 (mm)
inkl. aller zur Montage benötigten Materialien und
Geräte
Liefern und betriebsfertig montieren
Menge: 1,000 Stk

**4.1.90 Potenzialausgleich**
Potenzialausgleich der gesamten Fällmittelanlage.
nach VDE 0100 / VDE 0165 / VDE 0185 mit allen
erforderlichen Zubehör, Banderdungsschellen,
Erdungsleitungen, Potenzialausgleichsschiene u. ä.)
einschl Erdungskabel NYY- J 1x16mm² und 1x6mm²
Fangstangen und Äußerer Blitzschutz sind nicht Teil
dieser Position.
Im Außenbereich ist am Behälter der Potenzialausgleich
als Blitzschutzpotenzialausgleich herzustellen.
Der Anschluss an den bauseitigen Pot.-ausgleich erfolgt

bauseits. Schnittstelle ist die
Potenzialausgleichschiene
am Fällmitteltank.
Menge: 1,000 psch

**4.1.100 Kabeldichtung geschlossener Dichteinsatz**
Kabeldichtung als geschlossener Dichteinsatz mit einem
oder mehreren Durchgängen zum Einsetzen in vorhandene
Futterrohre oder Kernbohrungen.
Bestehend aus:
2 Vollgummi-Einlage
2 Preßplatten mit dazugehörendem Montagematrial
aus Edelstahl W.-Nr. 1.4301 (V2A)
(wahlweise auch aus Edelstahl W.-Nr. 1.4571 (V4A)
Dichtbreite 60 mm für drückendes Wasser nach DIN 18336
Durchmesser Kernbohrung bzw.
Futterrohr (mm):  bis 100 mm
Anzahl/Durchmesser der
Kabel bis (mm):  6/25
Menge: 4,000 Stk

#### Abschnitt 4.2 Demontage EMSR

**4.2.10 Demontage bestehende EMSR-Tecknik Fällmittelanlage**
Demontage bestehende EMSR-Technik der alten
Fällmittelanlage
Die bestehende Schaltanlage und Messtechnik ist
fachgerecht zu demontieren und zu entsorgen.
Dies umfasst u.a.:
Schaltschrank
Füllstandsmessung
Leckagesonde Tank
Leckagesonde Dosiertafel
Leckagesonde Auffangwanne
Zuleitung zum Schaltschrank
Datenverbindung zu Bestands SPSn
Dosiertafel mit 3 Pumpen und 3 MIDs
Verkabelung der Komponenten inkl. Kabelwegesysteme aus
Kunststoffinstallationsrohren.
Menge: 1,000 psch

### Bereich 5 Stundenlohnarbeiten

*Hinweis*
Hinweis Stundenlohnarbeiten
In die Stundensätze sind alle Kosten für Personal,
Werkzeug- und Arbeitsgerätestellung einzurechnen. Sie
sind unter Beachtung der preisrechtlichen Vorschriften
zu ermitteln und gelten unabhängig von der Anzahl der
abgerechneten Stunden.
Der Verrechnungssatz enthält außer den Zuschlägen für
Gemeinkosten, Sozialkassenbeiträge, vermögenswirksame
Leistungen, Lohn- und Gehaltsnebenkosten auch die
anteilige Auslösung. Zuschläge für Nacht-, Sonn- und
Feiertagsarbeiten, Überstunden sowie Schmutzzulagen
werden gesondert vergütet. Sämtliche Arbeiten auf
Stundenbasis sind vor Beginn anzuzeigen und durch die
Bauleitung zu genehmigen.

#### Abschnitt 5.1 Personal

**5.1.10 Ingenieur**
Ingenieur für Planung, Software und Inbetriebnahme.
Menge: 5,000 Std

**5.1.20 Programmierer**
Programmierer des Auftragnehmers (Anerkennung nur für
den Mitarbeiter, der gemäß ZTV als Verantwortlicher
benannt und auftraggeberseits akzeptiert wurde).
Menge: 5,000 Std

**5.1.30 Meister**
Richtmeister.
Menge: 5,000 Std

**5.1.40 Obermonteur**
Obermonteur.
Menge: 5,000 Std

**5.1.50 Monteur**
Monteur.
Menge: 5,000 Std

**5.1.60 Helfer**
Monteurshelfer.
Menge: 5,000 Std

**5.1.70 Fahrtkosten PKW**
Fahrtkosten für die zusätzliche Anfahrt auf Anordnung
der Bauleitung (Kosten pro Fahrt-km einschließlich
sämtlichen Nebenkosten), Kfz.
Menge: 500,000 km

**5.1.80 Fahrtkosten Montagewagen**
Fahrtkosten für die zusätzliche Anfahrt auf Anordnung
der Bauleitung (Kosten pro Fahrt-km einschließlich
sämtlichen Nebenkosten), Montagewagen.
Menge: 500,000 km

#### Abschnitt 5.2 Geräte

**5.2.10 Elektroschweißgerät**
Elektroschweißgerät einschließlich aller
Schweißhilfsmittel.
Menge: 5,000 h

**5.2.20 Autogenschweißgerät**
Autogenschweiß- und Autogenschneidwerkzeug
einschließlich aller Schweißhilfsmittel.
Menge: 5,000 h

**5.2.30 Winkelschleifer**
Winkelschleifer einschließlich Verbrauchsstoffe.
Menge: 5,000 h

USt %: 19,00
